# Feuerwehr Möglingen
Angebotsaufforderung (GAEB 90, DA83)
Währung: EUR
Auftraggeber: Gemeinde Möglingen

## Gerüstbauarbeiten
Datum: 30.04.26

*Hinweis*

*Hinweis*
AV - Allgemeine Vorbemerkungen

1. BAUSTELLE (siehe Lageplan)
Die Gemeinde Möglingen plant außerhalb der Ortslage
einen Neubau für ein Feuerwehrhaus. Das Baugrundstück
liegt südlich von Möglingen an der Landesstraße 1110.
Nördlich des Grundstücks befindet sich ein kleineres
Scheunengebäude, die Grundstücksbegrenzung erfolgt über
einen kleinen Feldweg. Westlich des Grundstücks grenzen
Grünflächen bzw. landwirtschaftlich genutzte Flächen
mit einem Feldweg an das Grundstück.

2. BAUKÖRPER + BAUWEISE
Das zweigeschossige Gebäude mit Fahrzeughalle hat einen
kompakten Grundriss und Außenabmessungen von ca. 50 x
25m. Im Erdgeschoss befinden sich alle Nutzflächen, die
im direkten Zusammenhang mit dem Einsatz stehen.
Werkstätten und Lager sind unmittelbar an die
Fahrzeughalle angebunden und können zusätzlich direkt
vom Außenbereich angedient werden. Der Abholraum liegt
als Schleuse zw. Außenbereich und dem Lager und
ermöglicht eine unabhängige Andienung.

Die Übungsfläche am Übungsturm liegt ungestört vom
Alarmverkehr. Sie wird ergänzt durch das angrenzende
Palettenlager, den Waschplatz und die freistehende
Entsorgungsstation. Der Übungsturm ist in das Gebäude
integriert, um dort auch die Funktion des 2.
Fluchtweges zu erfüllen. Außerdem sorgt er für eine
zusätzliche, separate Erschließung des Jugendbereichs
im Obergeschoss.

Ein repräsentativer Eingang führt in das Foyer. Hier
liegen Bereitschaftsraum und Funkraum und die vertikale
Erschließung des Gebäudes. Eine Deckenöffnung stellt
großzügige Sichtbezüge zum Obergeschoss her und sorgt
zusammen mit zwei Oberlichtkuppeln im Dach für
Belichtung und eine gute Orientierung.

Im Obergeschoss ist der Jugend- und Schulungsbereich,
Technikräume und der Bürobereich verortet. Diese Räume
stehen nicht im direkten Zusammenhang mit dem Einsatz.
Sie werden über einen Personenaufzug barrierefrei
angebunden und über ein notwendiges Treppenhaus neben
dem Haupteingang erschlossen, welches auch als erster
Rettungsweg dient.
Der teilbare Schulungsraum ist -ebenso wie das Foyer
des Obergeschosses- an eine Dachterrasse angebunden.
Kurze Wege zwischen Küche, Lager und Schulungsraum
sowie die gut nutzbare Vorfläche bieten den Rahmen für
kleinere Veranstaltungen. Die Verwaltungsräume sitzen
in dem auskragenden Gebäudeteil und verfügen über einen
sehr guten Überblick über den Eingangsbereich und z.T.
über den Alarmhof.
Die Gründung des Gebäudes wird mit Stahlbeton- Streifen
-
und Einzelfundamenten hergestellt. Gegen Erdreich
erhält das Gebäude eine Stahlbeton-Bodenplatte. Die
Fahrzeughalle wird von einer ca. 3m hohen
Sichtbetonwand eingefasst, um den unvermeidlichen
mechanischen und chemischen Belastungen standhalten zu
können. Die übrige Feuerwache wird mit einem
wirtschaftlichen Konstruktionsraster in
Holzrahmenbauweise bzw. mit Holzmassivwänden erstellt.
Während im Erdgeschoss eine mittige Stützenreihe zur
Ableitung der Verkehrslasten der Brettstapeldecke über
EG angeordnet ist, wird das Obergeschoss mit
Holzbindern stützenfrei überspannt, sodass der
Schulungsraum frei möbliert werden kann. Die extensiv
begrünten Flachdächer werden ebenfalls in
Brettsperrholzkonstruktion erstellt.

Die kräftig strukturierte Holzlamellenfassade
überspielt untergeordnete Öffnungen und vermittelt
einen homogenen Eindruck der Gebäudehülle. Damit wird
die prägnante Wirkung der kompakten Gebäudeform
verstärkt. Im Erdgeschoss enger und im Obergeschoss
etwas gröber gerastert strukturieren die Lamellen die
Gebäudehülle und stellen einen angenehmen, menschlichen
Maßstab her.

Im Blick von der Straße nimmt die Fahrzeughalle, die
sich mit verglasten Falttoren zum Alarmhof öffnet -
ihrer Bedeutung entsprechend- eine zentrale Stellung
ein. Sie wird flankiert vom Feuerwehrübungsturm im
Süden und dem deutlich ausformulierten Eingang im
Norden.

AUSSENANLAGEN
Auf eine Länge von ca. 100m fällt das Grundstück um ca.
2,5m  = ca. 2,5 % nach Süden ab. Das neue Gebäude wird
durch eine kleine Zufahrtsrampe und die
Schleppstufenanlage zum Haupteingang behutsam in das
Gelände eingebettet. Im Norden ist die Zufahrt und
Ausfahrt für die 40 Alarmstellplätze und die 14
Besucherstellplätze, davon 2 Behindertenstellplätze. 20
Stellplätze sind mit einer Solaranlage überdacht. Die
Ein- und Ausfahrt des Alarmhofs befindet sich im Süden.
Sie ist Einsatzfahrzeugen vorbehalten. Während der
Bauzeit soll die nördliche Anbindung als Einfahrt und
die zukünftige Alarmausfahrt im Süden als
Baustellenausfahrt genutzt werden.

Alle Parkplätze sowie die Zufahrtsstraße von Norden
nach Süden bis zum Übungshof sind mit
wasserdurchlässigen Sickerfugen vorgesehen.
Wasserundurchlässiges Pflaster im Übungshof und
Sickerfugenpflaster in den weiteren Belagsflächen
runden die Belagsflächen ab. Das Oberflächenwasser wird
bis auf den Bereich der Übungsfläche einer
Versickerungsmulde in der südlichen Grünfläche
zugeführt. Das Oberflächenwasser aus dem Bereich der
Übungsfläche wird über eine Entwässerungsrinne und
einem Fettabscheider der Übungswasserzisterne
zugeleitet.

Die landschaftliche Bepflanzung ist mit heimischen
Bäumen und Sträuchern sowie Wiesenflächen vorgesehen.
Eine Einfriedung mit einem 1,60m hohen Stahlmattenzaun
und elektrischen Schiebetoren sichern das Areal. Im
nördlichen Bereich nahe des Schiebetores wird ein nicht
überdachter Standort für den Hausmüll mit einer Hecke
umpflanzt.

TECHNIK
Die Frischwasserversorgung erfolgt über eine neue
Wasserleitung auf der Westseite (Fahrgasse) des
Grundstücks. Die Wasserleitung versorgt hier die
Übungshydranten westlich neben der Entsorgungsstation
und tritt dann von Süden her in das Gebäude beim
Palettenlager ein. Mit einer vertikalen Steigtrasse
tritt die Kaltwasserleitung in die Technikzentrale
01.21 ein, um von dort über eine Druckerhöhungsanlage
verteilt zu werden. Übungswasser wird über eine 50m³-
Zisterne zur Verfügung gestellt, die möglichst mit
Niederschlagswasser gespeist werden soll. Bei Bedarf
kann über einen Übungshydranten Frischwasser ergänzt
werden.

Die Wärmeerzeugung wird mittels Luft-Wasser-Wärmepumpen
hergestellt. Die Wärmeverteilung erfolgt in der
Fahrzeughalle und Palettenlager über Lufterhitzer, die
restlichen Räume erhalten eine Fußbodenheizung.  Die
Wasserversorgung erfolgt zentral für die Duschen in den
Umkleiden, für die restlichen Warmwasserzapfstellen
sind kleine Durchlauferhitzer vorgesehen.

Die mechanische Be- und Entlüftung erfolgt teils
zentral über ein Lüftungsgerät in der Technikzentrale
im OG und teils dezentral mit kleineren Geräten in den
jeweiligen Räumen.

Die elektrische Versorgung wird über eine
Kompakttrafostation, welche in der nord-westlichen
Grundstücksecke verortet ist, gewährleistet. Zur
Notstromversorgung des Gebäudes ist eine Einspeisedose
für eine mobile Netzersatzanlage vorgesehen.

Auf dem begrünten Flachdach des Feuerwehrgerätehauses
ist eine PV-Anlage mit einer Leistung von ca. 110 kWp
geplant. Die PV-Module werden auf eine
Unterkonstruktion aufgeständert und vom Gewerk
Dachabdichtung montiert. Zusätzlich wird auf den
Parkplatzüberdachungen eine PV-Leistung von ca. 77 kWp
vorgesehen. Für die Speicherung der PV-Energie und die
Notstromversorgung des Gebäudes ist ein
Batteriespeicher mit einer Batteriekapazität von ca. 80
kWh geplant. Dieser erhält separate Wechselrichter und
wird somit wechselstromseitig angebunden.

Das Gebäude wird mit einer flächendeckenden
Brandmeldeanlage ausgestattet.

3. VORGESEHENE ARBEITEN usw.
Im Rahmen der ausgeschriebenen Leistungen sind
auszuführen: Gerüstbauarbeiten des neuen
Feuerwehrgebäudes, welches vorwiegend als
Holzkonstruktion erstellt wird; Sowie zum Gewerk
gehörenden Arbeiten und Leistungen.

4.  ARBEITSBEGINN - TERMINE
vorgesehene Ausführungstermine siehe "VHB 214"
(voraussichtliche Ausführungsfristen )

5. STUNDENLOHNARBEITEN
siehe VHB Blätter

6. NEBENKOSTEN
siehe VHB Blätter

7. ABRECHNUNG
siehe VHB Blätter

8. VERANTWORTLICHER FACHBAULEITER (VOR- ARBEITER)
Nach Auftragserteilung - auf jeden Fall vor Beginn der
Arbeiten - hat der Auftragnehmer der Bauleitung
schriftlich den vorgesehenen Baustellenleiter
(Vorarbeiter) zu benennen. Diese Führungskraft muss für
die durchzuführenden Arbeiten die erforderliche
Ausbildung und Qualifikation besitzen und fließend
deutsch sprechen können, sie muss für den AN die
Einhaltung der Baustellenverordnung übernehmen und ist
damit für die Sicherheit und den Gesundheitsschutz auf
der Baustelle mit verantwortlich. Die genannte
Führungskraft muss berechtigt sein, Anordnungen der
Bauleitung entgegenzunehmen bzw. im Namen des
Auftragnehmers zu handeln. Sofern die Person der
Bauüberwachungsbehörde als verantwortlicher
Fachbauleiter im Sinne der Landesbauordnung genannt
wird, ist eine entsprechende "Fachbauleitererklärung"
zu unterschreiben.

9. EINSATZ VON SUBUNTERNEHMEN O:Ä:
siehe VHB 233

10. BAUTAGESBERICHTE
siehe VHB Blätter
Der Auftragnehmer hat Bautagesberichte arbeitstäglich
zu führen und dem Auftraggeber oder dem mit der
Bauüberwachung beauftragten Architekten/Ingenieur
wöchentlich zu übergeben bzw. auf den Projektraumserver
zu laden.

11. -BAUSTELLENWERBUNG
Baustellenwerbung ist untersagt

12. ANGABEN ZUM PROJEKT

12.1
Die Baustelle befindet sich in Möglingen, außerhalb der
Ortslage und liegt südlich von Möglingen an der
Landesstraße 1110. Öffentliche Zuwegungen und
öffentliche Verkehrsflächen sind sauber zu halten,
insbesondere während der Erdarbeiten.

12.2. RAUCHVERBOT
Im neuen Gebäude und auf dem Baugrundstück besteht
Rauchverbot . Missachtung führt zum Baustellenverweis.
Die Mitarbeiter sind entsprechend einzuweisen.

13. SONSTIGE HINWEISE
Als BE-Fläche kann durch den Bauherrn lediglich die
vorhandene Grundstücksfläche (spätere Hof-
Parkplatzbereiche)  zur Verfügung gestellt werden.
Darüber hinaus gehende Flächen können nicht zur
Verfügung gestellt werden. Die Fläche wird parallel
durch alle am Bau Beteiligten Firmen genutzt. Die
Inanspruchnahme von Teilflächen ist zwingend mit der
örtlichen Bauleitung abzustimmen.

Ferner wird das Planungsgebiet eingeschränkt, weil es
teilweise von Hochspannungsleitungen gekreuzt wird,
einer Hochspannungsleitung der Netze BW und einer
Hochspannungsleitung von Amprion. Im Bereich der
Hochspannungsleitung der Netze BW ist dabei eine
Bebauung bis maximal 12,2 Metern über Geländeniveau
möglich, im Bereich der Hochspannungsleitung von
Amprion ist eine Bebauung bis maximal 8,0 Metern über
Geländeniveau möglich. Zudem muss der Mast der Amprion-
Leitung in einem Umkreis von 20 Metern Radius um die
Eckpunkte von jeglicher Bebauung freigehalten werden.
Teile des Grundstücks weisen im südlichen Bereich
aufgrund ihrer geringen Geländehöhe eine erhöhte
Überflutungsgefährdung im Falle eines
Starkregenereignisses auf. Die betroffenen Bereiche
sind als Retentionsmulde in die Außenanlagenplanung
integriert. Diese ist auch während der Baumaßnahme
freizuhalten.

Schlafunterkünfte dürfen im gesamten Baustellenbereich
ausdrücklich nicht gestellt werden.

*Hinweis*
TV-A Technische Vorbemerkungen Allgemein

1. TECHNISCHE U. A. UNTERLAGEN/ZEICHNUNGEN
Für die Erbringung der Leistungen werden dem
Auftragnehmer Ausführungs- und - zugehörige
Detailzeichnungen übergeben. Sofern Widersprüche
zwischen den Ausführungsunterlagen und der
Ausschreibung bestehen, sind diese mit der Bauleitung
vor Beginn der Ausführung zu klären.
Das Führungspersonal auf der Baustelle ist entsprechend
zu informieren. Führen Nichtbeachtung von Planangaben
zu Stemm- und anderen Zusatzarbeiten oder
Mehraufwendungen, gehen diese zu Lasten des AN.
Der Auftragnehmer erhält die Planunterlagen digital,
als PDF bzw. DXF/DWG-Datei über den
Projektraum/Projektserver. Zudem ist für die Baustelle
immer eine gültige Fassung in Papier zur Verfügung zu
stellen. Alte/ungültige Fassungen sind entsprechend zu
kennzeichnen.

2. VERBOTENE BAUSTOFFE
Es dürfen keine Baustoffe mit Asbest, PCP, PCB, PAK,
DDT, HBCD, FCKW, DEHP oder andere, nicht mehr
zugelassene bzw. gesundheitsschädlichen Baustoffe
verwendet werden! Diese Forderung ist bei der Auswahl
der Materialien, Halbfertigprodukte und Baustoffe zu
beachten! Weiterhin wird auf das Formblatt 9 NBBW
verwiesen, welches die Nachhaltigkeitskriterien und
Anforderungen an die Baustoffe definiert.

3. SCHUTZ VOR BAULÄRM
Gemäß dem Gesetz zum Schutz vor Baulärm wird vom
Auftraggeber eine geräuscharme, maschinelle
Baustelleneinrichtung gefordert, die den Anforderungen
des erhöhten Schallschutzes entspricht. Belästigungen
durch Feuer jeder Art, Rauch, Ruß, unnötigen Lärm und
Staub sonstige Beeinträchtigungen für die Umgebung sind
nicht erlaubt. Die Bauleitung ist berechtigt, vom
Auftragnehmer die Entfernung zu lauter bzw.
vorschriftswidriger Geräte zu verlangen.
Es sind alle geeigneten Maßnahmen zu treffen um die
Vorgaben für eine lärmarme Baustelle gemäß WBV214 und
der AVV-Baulärm einzuhalten.

4. LAGERRÄUME - BAUSTELLENEINRICHTUNG
Lagerräume können nicht zur Verfügung gestellt werden.

5. BESONDERHEITEN
5.1 Lage der Baustelle
Im Zuge der Baumaßnahme ist insbesondere zu beachten,
dass der sensible Betrieb der umliegenden und
angrenzenden Gebäude und Verkehrsflächen nicht oder nur
im absolut unvermeidbaren Maße gestört wird.
Insbesondere die Baustelleneinrichtung, Schutzmaßnahmen
gegen Verschmutzung, Staubentwicklung und Lärm sind
sorgfältig und rechtzeitig in Abstimmung mit dem
Bauherrn / der Bauleitung auszuführen.

5.2 NACHHALTIGES BAUEN NBBW
 Es gelten prinzipiell die Bestimmungen der NBBW. Siehe
Anlage.

5.3 .ELEKTRISCHE FREILEITUNGEN
Über dem zu errichtenden Gebäude befinden sich
Hochspannungsleitungen.
Eigner der H110kV Leitung ist die Netze BW. und die 380
kV Leitung nördlich davon ist von dem Betreiber Ampiron
GmbH. (Siehe Lageplan)

Über die Im Bereich der 110-kV-Leitung ist darauf zu
achten, dass mit Personen, Baugeräten, Drehleiter oder
anderen Gegenständen stets ein Abstand von mindestens
3 m von den Leiterseilen eingehalten wird. Dabei ist
ein seitliches Ausschwingen der Leiterseile zu
berücksichtigen. Alle Beteiligten sind von dieser
Notwendigkeit zu unterrichten (vgl. DIN VDE 0105 und
DIN EN 50341).
Im Spannfeld zwischen Mast Nr. 248 und Mast Nr. 249
dürfen auf Flurstück Nr. 1893 Personen, Baugeräte,
Drehleiter oder anderen Gegenstände eine Höhe von
320,2 m NHN (entspricht ca. 14,2 m über Geländeniveau
von ca. 306,0 m NHN) nicht überschreiten. Dies ist bei
der Bauausführung zu berücksichtigen. Baucontainer
dürfen eine Höhe von 318,2 m NHN nicht überschreiten.

Das Aufstellen von Baukränen im Bereich der 110-kV-
Leitung ist vorher mit der Netze BW GmbH abzustimmen.

Für eine detaillierte Beurteilung eines stationären
Kraneinsatzes sind der Netze BW GmbH ein Lageplan mit
Darstellung des Vorhabens und mit Darstellung des
Kranstandortes im Maßstab 1 : 500, Angaben zum Kran
(Schwenkkreis, Ausladung, (Gesamtlänge des Auslegers
sowie die Länge des Kranhakens von der Drehachse des
Krans), Gesamthöhe, Höhe des Auslegers) und eine
Kranansicht zur Prüfung vorzulegen.Für den Einsatz
mobiler Baugeräte, wie mobile Kräne (Autokräne), Bagger
usw. wenden Sie sich bitte direkt an das
Auftragszentrum-Mitte-HS (Tel.: 07141-79632-144, E-
Mail: Auftragszentrum-Mitte-HS@netze-bw.de).
Der Beginn der Bauarbeiten sowie der verantwortliche
Bauleiter ist dem  mindestens drei Wochen vor Baubeginn
mitzuteilen. Die Betriebsstelle wird dann den
verantwortlichen Bauleiter vor Ort unterweisen. Die
angehängte Information für Bauunternehmen - Schutz von
Kabeln, Rohr- und elektrischen Freileitungen ist zu
beachten (Information_für_Bauunternehmen.pdf
(ctfassets.net)
Ein Kraneinsatz zur Errichtung des Gebäudes ist nur
eingeschränkt möglich. Lage der Leitung verweisen wir
auf den Lageplan.

Die nördlich parallel verlaufende Leitungsanlage ist
nicht im Eigentum der Netze BW GmbH.
Es handelt sich hier um die 380-kV-Leitung der Amprion
GmbH. Bitte wenden Sie sich mit Ihrer Anfrage ebenfalls
an die dortigen Sachbearbeiter/innen unter
info@amprion.net.

*Hinweis*
ETV - Ergänzende technische Vorbemerkungen
(Gerüstbauarbeiten)

1. STATISCHE BERECHNUNGEN
Beim Gerüstbau sind die jeweiligen Typen-/Systemstatik
zu beachten und einzuhalten. Für alle Abweichungen
hiervon sind gesonderte Planunterlagen und statischen
Nachweise zu erstellen und vorzulegen. Diese Statik +
Skizzen, sofern erforderlich, sind 4-fach beim, durch
den Bauherrn zu benennenden Prüfstatiker abzugeben.
Nach Prüfung erhält je eine Fertigung der Unternehmer,
der Bauherr und die Bauleitung. (siehe LV-Position)

2. SCHUTZ VORHANDENER BAUSUBSTANZ
Ergänzend zu # 4.1.2 DIN 18451, sind bei Aufstellung
von Gerüsten auf Flachdächern oder anderen
abgedichteten Bauteilen / Flächen sowie auf
Gitterrosten von Lichtschächten oder Notausstiegen, die
Gerüstfüße/ -stützen, mit Dielen und geeigneten
Schutzunterlagen bzw. Kanthölzern in ausreichender
Größe und Dimensionierung zu unterlegen, als
Lastverteilung + Schutz!

3. FREIZULASSENDE BEREICHE
Im Bereich von Haus- + Baustellenzugängen, Ein- oder
Durchfahrten dürfen keine Gerüstständer aufgestellt
werden. Diese müssen durch geeignete Gerüstträger
freigehalten werden. Absprache mit der Bauleitung
erforderlich!

4. GERÜSTÜBERBELASSUNG FÜR FOLGEGEWERKE:
Die aufzustellenden Gerüste müssen auch anderen im Zuge
der Baumaßnahme tätigen Unternehmen kostenfrei zur
Verfügung gestellt werden.

5. GERÜSTVERANKERUNG
Sofern im Leistungsverzeichnis nicht gesondert
beschrieben, erfolgt die Gerüstverankerung nach den
Allgemeinen Technischen Vertragsbestimmungen. der DIN
18451.

> Um die gedämmten und abgedichteten Außenbauteile aus
Holzkonstruktionen nicht durch Gerüstverankerungen zu
beschädigen sollen die Fassadengerüste freistehend mit
Abstützungen und Aussteifungen gemäß statischen
Erfordernissen ausgeführt werden.
> Die Holzbauteile an den Fassaden bleiben sichtbar,
sodass die Oberflächen und Bauteile nicht durch
Ankerbohrungen u.ä. beschädigt werden.

Die Außenwandfächen aus  Holzrahmen- Außenwänden
erhalten eine hinterlüftete Holzleistenfassade. Die
Gesamtaufbaudicke beläuft sich auf ca. 382 mm  (22 mm
Beplankung 160mm Holzrahmen + 80 mm Gutex Platte + 120
mm hinterlüftete Holzfassade).

6. GERÜSTNUTZUNG
Die Gerüste werden im Zuge der Rohbauarbeiten, Zimmerer
-
und Holzbauarbeiten für die Absturzsicherung der freien
Decken- und Dachkanten aufgebaut. Sie werden vom
Dachdeckergewerk und von den Gewerken des Technischen
Ausbaus genutzt. Darüber hinaus werden von den Gerüsten
aus auch die Montagearbeiten der Fenster- und
Fassadenelemente aus Holz-/Aluminium und die
Fassadenbekleidungen aus  Dämmstoff und Holzfassade
durchgeführt. Die Fassadengerüste dienen weiterhin als
Absturzsicherung und Zugang für die Arbeiten auf den
Flachdachflächen.

7. AUFMAß + ABRECHNUNG
Sofort nach Aufstellung der Gerüste, spätestens am
Folgetag, sind der Bauleitung zur Gegenzeichnung die
Original-Gerüstaufmaße mit dem Aufstellungsdatum
vorzulegen.
Neben der LV-Positionsnummer für das eigentliche Gerüst
sind im Aufmaß die jeweiligen Positionen für die
verlängerte Gerüstvorhaltung mit aufzuführen, mit dem
Hinweis, ab wann diese Leistung zur Abrechnung kommt.

8. NORMEN UND RICHTLINIEN

Alle Gerüstarbeiten sind unter Einhaltung der jeweils
gültigen gesetzlichen und technischen Regelwerke
auszuführen. Hierzu zählen insbesondere:

BetrSichV - Betriebssicherheitsverordnung

TRBS 2121 Teil 1 - Gefährdung von Beschäftigten durch
Absturz

DIN EN 12812:2008-12
Traggerüste - Anforderungen, Bemessung und Entwurf

DIN EN 12811-1 - Temporäre Konstruktionen für Bauwerke
Teil 1:

DIN EN 12811-1:2004-03
Arbeitsgerüste - Leistungsanforderungen, Entwurf,
Konstruktion und Bemessung

BGR 113:1996-01 - Treppen bei Bauarbeiten

BG BAU - Vorgaben und Handlungshilfen

BG BAU - DGUV Information 201-011

BG BAU - Baustein Merkheft Gerüstbau

ArbSchG - Arbeitsschutzgesetz

DGUV Vorschrift 38 - Unfallverhütungsvorschrift
?Bauarbeiten?

BGI 663 - Handlungsanleitung für den Umgang mit Arbeits
-
und Schutzgerüsten

DIN 4426 - Einrichtungen zur Instandhaltung baulicher
Anlagen  Sicherheitstechnische Anforderungen an
Arbeitsplätze und Verkehrswege  Planung und Ausführung

ATV DIN 18451 - VOB Vergabe- und Vertragsordnung für
Bauleistungen  Teil C: Allgemeine Technische
Vertragsbedingungen für Bauleistungen (ATV):
Gerüstarbeiten

DGUV-Vorschriften und DGUV-Regeln

Sonstige einschlägige Arbeitsschutz- und
Unfallverhütungsvorschriften

9. SONSTIGES

Persönliche Schutzausrüstung (PSA)Sämtliche
Mitarbeiter, die mit dem Auf-, Um- oder Abbau des
Gerüsts beauftragt sind, haben die erforderliche
persönliche Schutzausrüstung (PSA) zu tragen. Hierzu
gehören insbesondere Schutzhelm, Schutzhandschuhe sowie
sofern erforderlich  persönliche Schutzausrüstung gegen
Absturz (PSAgA) einschließlich geeigneter
Seilsicherungs- bzw. Auffangsysteme.

Prüfung und Freigabe des GerüstsNach Fertigstellung des
Gerüsts ist dieses durch eine befähigte Person gemäß
den geltenden Vorschriften zu prüfen. Das Gerüst darf
erst nach erfolgreicher Prüfung und Freigabe genutzt
werden. Die Freigabe ist durch eine deutlich sichtbare
Gerüstkennzeichnung bzw. Freigabebescheinigung zu
dokumentieren. Diese muss mindestens das Datum der
Prüfung sowie den Namen und die Unterschrift der
verantwortlichen Person enthalten.

Abstand zur FassadeDer Abstand zwischen Gerüstbelag und
Fassade ist gemäß den Anforderungen der
Betriebssicherheitsverordnung (BetrSichV), der
Technischen Regeln für Betriebssicherheit (TRBS 2121
Teil 1) sowie den Vorgaben der BG BAU einzuhalten.
Sofern die zulässigen Grenzwerte überschritten werden,
sind geeignete zusätzliche Schutzmaßnahmen vorzusehen.

Seitenschutz und AbsturzsicherungSämtliche Gerüstlagen
sind mit einem ordnungsgemäßen Seitenschutz
auszustatten. Dieser umfasst mindestens Geländerholm,
Zwischenholm sowie gegebenenfalls Bordbrett gemäß den
Anforderungen der DIN EN 12811-1, der TRBS 2121 sowie
den Vorgaben der BG BAU. Fehlende oder beschädigte
Schutzeinrichtungen sind unverzüglich zu ersetzen. Die
Nutzung des Gerüsts ist bis zur Mängelbeseitigung
unzulässig.

### 13 Leistungsverzeichnis Gerüstbauarbeiten

#### 13.01 T01 - Fassadengerüste im Außenbereich

**13.01.0010 Sicherungsmaßnahmen + Fachbauleiter;**
Sicherungsmaßnahmen + Fachbauleiter;
Alle für die ausgeschriebenen Gerüste notwendigen
Sicherungsmaßnahmen, wie Beleuchtung, Warnschilder,
zusätzliche Absicherungen o.a. in Gehweg-, Fahrbahn,
Baustraßen oder anderen, erforderlichen Bereichen,
beschaffen,
aufstellen, vorhalten + warten, sowie wieder abbauen.
Stellung eines qualifizierten Fachbauleiters, der auch
für die Einhaltung der Baustellenverordnung zuständig +
verantwortlich ist, wie in den AV beschrieben, zwecks
Überwachung aller Sicherheits- und
Unfallverhütungsvorschriften.
Alle Aufwendungen, die dem AN hierdurch entstehen, sind
in diese Position einzurechnen.
Menge: 1,000 psch

**13.01.0020 Fassadenaußengerüst - Lastklasse 4 ( 300 kg) W 09 H = 10,0 m**
Fassadenaußengerüst - Lastklasse 4 ( 300 kg) W 09 H =
10,0 m
Fassadenaußengerüst -  nach DIN EN 12811-1 als
längenorientiertes Standgerüst, Fassadengerüst DIN EN
12810-1 als Rahmengerüst  liefern, aufstellen,
vorhalten, wieder abbauen und abtransportieren. Der
Aufbau der Gerüste geschossweise in Abstimmung mit den
Zimmer- und Holzbaubauarbeiten ist einzurechnen.  Die
Gebrauchsüberlassung beginnt nach Freigabe des Gerüstes
durch den AN. Die Nutzung des Gerüsts ist auch anderen
Gewerken zu gestatten.

Geplanter Fassadenaufbau:
Fassadenaufbau EG + OG: 182 mm Holzrahmen Außenwand mit
dazwischenliegender Mineralwolle, 100 mm Wärmedämmung,
40 mm Luftschicht, 20 mm Dreischichtplatte,
Fassadenleisten bxt = 40 x 60 mm

Anzahl der Geschosse: EG + 1.OG
+ Fahrzeughalle

Einzurechnen ist eine Stand- bzw. Vorhaltezeit von 4
Wochen.

Fassadengerüst wie beschrieben für ein flächenbezogenes
Nutzgewicht von 300 Kg/m² sowie Breite der Belagsfläche
> 90-cm, Breitenklasse W 09

alle Gerüstlagen genutzt,
Verankerung gem  Position 13.01.0100, Standfläche  auf
verdichtetem Arbeitsraum über Lastverteiler belastbar:
Abrechnung erfolgt nach m² gestelltem Fassadengerüst.
Aufmaße sind grundsätzlich anhand von Fassadenansichten
nachzuweisen.
Menge: 1740,000 m2

**13.01.0030 Fassadenaußengerüst - Lastklasse 4 ( 300 kg) W 09 H = 15 m**
Fassadenaußengerüst - Lastklasse 4 ( 300 kg) W 09 H =
15 m
Fassadenaußengerüst -  nach DIN EN 12811-1 als
längenorientiertes Standgerüst, Fassadengerüst DIN EN
12810-1 als Rahmengerüst  liefern, aufstellen,
vorhalten, wieder abbauen und abtransportieren. Der
Aufbau der Gerüste geschossweise in Abstimmung mit den
Zimmer- und Holzbaubauarbeiten ist einzurechnen.  Die
Gebrauchsüberlassung beginnt nach Freigabe des Gerüstes
durch den AN. Die Nutzung des Gerüsts ist auch anderen
Gewerken zu gestatten.

Geplanter Fassadenaufbau:
Fassadenaufbau EG + OG: 182 mm Holzrahmen Außenwand mit
dazwischenliegender Mineralwolle, 100 mm Wärmedämmung,
40 mm Luftschicht, 20 mm Dreischichtplatte,
Fassadenleisten bxt = 40 x 60 mm

Einbauort Feuerwehrübungsturm

Einzurechnen ist eine Stand- bzw. Vorhaltezeit von 4
Wochen.

Fassadengerüst wie beschrieben für ein flächenbezogenes
Nutzgewicht von 300 Kg/m² sowie Breite der Belagsfläche
> 90-cm, Breitenklasse W 09

alle Gerüstlagen genutzt,
Verankerung gem. Position 13.01.0100, Standfläche  auf
verdichtetem Arbeitsraum über Lastverteiler belastbar:

Abrechnung erfolgt nach m² gestelltem Fassadengerüst.
Aufmaße sind grundsätzlich anhand von Fassadenansichten
nachzuweisen. Fassadenaußengerüst - Gerüstgruppe 4 (
300 kg) W 09 h = 15 m
Menge: 200,000 m2

**13.01.0040 Vorhaltezeit Fassadengerüste Gerüstgruppe 4**
Vorhaltezeit Fassadengerüste Gerüstgruppe 4
Zusätzliche Standzeiten für das vorgenannte
Fassadengerüste, sofern diese über die in der
Grundpositionen enthaltenen Nutzungszeiten von 4 Wochen
hinausgehen.

Abrechnung je m² Gerüstfläche und Woche.
Menge: 69840,000 m2Wo

**13.01.0050 Zulage Fassaden-Außengerüste, Gerüstgruppe 4 (300kg), W09, h ca. 6,...**
Zulage Fassaden-Außengerüste, Gerüstgruppe 4 (300kg),
W09, h ca. 6,0-m, Aufstellung auf Flachdach;
Der Aufbau der Gerüste erfolgt auf dem Flachdach ca.
8,0-m über dem Gelände.
Alle entstehenden Aufwendungen sind einzurechnen.
Fassadengerüste mit einer Höhe bis ca. 6,0-m über
Aufstellfläche Flachdach
Menge: 60,000 m2

**13.01.0060 Schutzgeländer auf der Gerüstinnenseite einschließlich Vorhaltung v...**
Schutzgeländer auf der Gerüstinnenseite einschließlich
Vorhaltung von 4 Wochen. Das Innengeländer /
Seitenschutz ist 3-teilig auszuführen (Geländer, Knie-
bzw. Zwischenholm + Bordbrett).

Abrechnung erfolgt als Zulage zur Grundposition.
Ausführung nur in Teilbereichen nach Abstimmung mit der
örtlichen Bauleitung.
Menge: 450,000 m

**13.01.0070 Verlängerte Vorhaltezeit für vorgen. Absturzschutz**
Zusätzliche Vorhaltezeit für die vorbeschriebenen
Innengeländer über die 4 Wochen der Hauptposition
hinaus.
Menge: 16200,000 mWo

**13.01.0080 30cm Verbreiterung der Gerüste nach innen/außen mit geeigneten Ausl...**
30cm Verbreiterung der Gerüste nach innen/außen mit
geeigneten Auslegerkonsolen und  Beläge, für
vorbeschriebene Fassadengerüste liefern, an- bzw.
aufbauen, vorhalten, wieder abbauen und
abtransportieren.

Als Vorhaltezeit sind 4 Wochen einzurechnen.
Menge: 495,000 m

**13.01.0090 Verlängerte Vorhaltezeit Auslegerkonsolen - Breite 30cm**
Verlängerte Vorhaltung über die Grundstandzeit der
vorbeschriebenen Auslegerkonsolen und zugehörigen
Belägen hinaus.
Menge: 12870,000 mWo

**13.01.0100 Zulage Fassaden Außengerüst Gerüstgruppe 4, h= bis 10,0 m als frei...**
Zulage Fassaden Außengerüst Gerüstgruppe 4, h=  bis
10,0 m als freistehende Gerüstkonstruktion

Freistehendes Gerüst ohne Verankerung am Bauwerk
erstellen als Zulage zum Standgerüst, Ausführung mit
Abstützungen/Stützgerüst gemäß
Standsicherheitsberechnung inklusive der erforderlichen
Betonfertigteilfundamente / Gegengewichte. Die
Standsicherheitsberechnung wird gesondert vergütet,
Freiraum für Abstützung /Stützgerüst umlaufend
vorhanden

B=m,

Standfläche waagrecht auf Gelände über Lastverteiler
belastbar

Grundvorhaltung 4 Wochen
Menge: 1940,000 m2

**13.01.0110 Verlängerte Vorhaltung über die Abstützungen**
Verlängerte Vorhaltung über die Grundstandzeit der
vorbeschriebenen Abstützungen/Stützgerüst gemäß
Standsicherheitsberechnung. und zugehörigen Belägen
hinaus.
Menge: 69840,000 m2Wo

**13.01.0120 70cm Verbreiterung der Gerüste nach innen/außen mit geeigneten Ausl...**
70cm Verbreiterung der Gerüste nach innen/außen mit
geeigneten Auslegerkonsolen und  Beläge, für
vorbeschriebene Fassadengerüste liefern, an- bzw.
aufbauen, vorhalten, wieder abbauen und
abtransportieren.

Als Vorhaltezeit sind 4 Wochen einzurechnen.
Menge: 20,000 m

**13.01.0130 Verlängerte Vorhaltezeit Auslegerkonsolen - Breite 70cm**
Verlängerte Vorhaltung über die Grundstandzeit der
vorbeschriebenen Auslegerkonsolen und zugehörigen
Belägen hinaus.
Menge: 520,000 mWo

**Ausführungsbeschreibung 0001 Gerüstab- und Wiederaufbau in Teilbereichen wg. Bauabla**
*Gerüstab- und Wiederaufbau in Teilbereichen wg. Bauablauf*
Gerüstab- und Wiederaufbau in Teilbereichen aus Gründen
des Bauablaufes bzw. nach Angabe der Bauleitung für
Fassadengerüste bis einschließlich Gerüstklasse 4.

Es ist bei der Preisbildung davon auszugehen, dass Auf-
und Abbau zeitlich getrennt ausgeführt werden muss und
das Gerüstmaterial innerhalb des Baustellengeländes
sauber gestapelt und gesichert zwischengelagert wird.
Förder- und Transportwege innerhalb des Geländes werden
nicht gesondert vergütet.

Abrechnung erfolgt nach m² Gerüstfläche, die vor Ort ab
-
und wieder aufgebaut werden muss.

**13.01.0140 Gerüst ab + wieder aufb. lt. AB Gerüst Gruppe 4**
wie in der Ausführungsbeschreibung beschrieben.
Menge: 100,000 m2

**Ausführungsbeschreibung 0002 Auswechslungen bzw. Ausbildung von freien Durchgängen i**
*Auswechslungen bzw. Ausbildung von freien Durchgängen im Bereich vo...*
Auswechslungen bzw. Ausbildung von freien Durchgängen
im Bereich von Hauseingängen, Ein- oder Durchfahrten,
als Zulage zum Fassadengerüst.

Auswechselungen auszuführen mit Gitterträgern,
zusätzlichem Befestigungs- + Verstrebungsmaterial. Als
Schutz gegen das herabfallen von Gegenständen muss im
Bereich der Auswechselung der Zwischenraum zwischen
Fassade und Gerüst mittel Auslegerkonsolen, Belag,
Holzabdeckung und Folienabdeckung o.ä. verschlossen
werden, um ein gefahrloses Durchgehen unter dem Gerüst
zu ermöglichen.

**13.01.0150 Auswechselungen lt. AB - F =/> 3,0/2,5m**
sonst wie in der Ausführungsbeschreibung beschrieben.
Menge: 2,000 St

**13.01.0160 Auswechselungen lt. AB - F =/> 5,0/3,0m**
sonst wie in der Ausführungsbeschreibung beschrieben.
Menge: 2,000 St

**13.01.0170 Verlängerte Vorhaltung der vorgen. Auswechslungen**
Verlängerte Vorhaltung der vorgenannten Auswechselungen
komplett, über die einzurechnende Vorhaltezeit hinaus.

Abgerechnet wird nach Stückzahl Auswechslung und Woche.
Menge: 144,000 Wo

**13.01.0180 Gerüsttreppe b = 70 cm, h= bis 10 m**
Gerüsttreppe b =  70 cm, h= bis 10 m
Podesttreppenturm als Gerüsttreppe nach BGR 113 als
separate Aufstiegsmöglichkeit vom Boden zur obersten
Arbeitsebene zusätzlich zu den im Fassadengerüst
vorhandenen Leiteraufgängen liefern, aufstellen,
vorhalten, wieder abbauen und abtransportieren.
Verankerung nach statischen Erfordernissen. Die
Gebrauchsüberlassung beginnt nach Freigabe des Gerüstes
durch den AN.

Einzurechnen ist eine Stand- bzw. Vorhaltezeit von 4
Wochen.

> Höhe Treppenturm bis 10,0 m
Treppenbreite > 70 cm

Abrechnung erfolgt nach Anzahl gestellter
Podesttreppentürmen.
Menge: 1,000 St

**13.01.0190 Gerüsttreppe b = 70 cm vorhalten**
Gerüsttreppe B = 70 cm vorhalten

Zusätzliche Standzeiten, sofern diese über die in der
Grundpositionen enthaltenen Nutzungszeiten von 4 Wochen
hinausgehen.

Abgerechnet wird nach Stück Podesttreppenturm und
Woche.
Menge: 36,000 StWo

**13.01.0200 Gerüsttreppe b = 70 cm h = bis 15 m**
Gerüsttreppe b = 70 cm h = bis 15 m
Podesttreppenturm als Gerüsttreppe nach BGR 113 als
separate Aufstiegsmöglichkeit vom Boden zur obersten
Arbeitsebene zusätzlich zu den im Fassadengerüst
vorhandenen Leiteraufgängen liefern, aufstellen,
vorhalten, wieder abbauen und abtransportieren.
Verankerung nach statischen Erfordernissen. Die
Gebrauchsüberlassung beginnt nach Freigabe des Gerüstes
durch den AN.

Einzurechnen ist eine Stand- bzw. Vorhaltezeit von 4
Wochen.

> Höhe Treppenturm bis 15m
Treppenbreite > 70 cm

Abrechnung erfolgt nach Anzahl gestellter
Podesttreppentürmen.
Menge: 1,000 St

**13.01.0210 Gerüsttreppe b = 70 cm, h = bis 15 m vorhalten**
Gerüsttreppe b = 70 cm, h = bis 15 m vorhalten

Zusätzliche Standzeiten, sofern diese über die in der
Grundpositionen enthaltenen Nutzungszeiten von 4 Wochen
hinausgehen.

Abgerechnet wird nach Stück Podesttreppenturm und
Woche.
Menge: 36,000 StWo

**13.01.0220 Mehraufwand Unterbau Fassadengerüst auf abgedichteten Flachdachfläc...**
Mehraufwand Unterbau Fassadengerüst auf abgedichteten
Flachdachflächen;
in Abstimmung mit der Bauleitung bzw. dem
Dachabdichter.
In Teilbereichen sind die Fassaden-Gerüste auf den mit
einer Notabdichtung versehenen abgedichteten
Flachdachflächen aufzustellen.
Die Dachflächen sind mit einer Bautenschutzmatte aus
Gummigranulat als Schutzlage unter Gerüst, zum Schutz
der Aufstandsflächen (Dämmung, Abdichtung, Belag u.ä.),
einschl. Abbau und Abtransport nach Ende der Arbeiten.
Mattendicke 8 mm
Die Unterlagen bzw. die Auflager der Gerüstfüße sind
entsprechend lastübertragend auszuführen, sodass keine
Beschädigungen an den Abdichtungen entstehen.

Abgerechnet wird nach m² Gerüst, das auf abgedichteten
Flächen aufgestellt werden muss

Für Gerüste Gruppe 4  W 09
Einbauort: Dach über OG im Bereich Feuerwehrturm
Menge: 12,000 m2

**13.01.0230 Fangnetze o.ä. für Arbeiten auf dem Dach h ca. +8,15-m;**
Fangnetze o.ä. für Arbeiten auf dem Dach h ca. +8,15-m;

Auffangnetz o.ä. zur Durchführung der Arbeiten auf dem
Dach  liefern einbauen, nach Erfordernis
umbauen/umhängen und nach Abschluss der Arbeiten wieder
entfernen.

Verankerung an Bauteilen aus Holz bzw. Stahl gemäß UVV.
Die Art der Befestigung und die Lage der
Befestigungsmittel ist vor Anbringen der Befestigung
mit dem Statiker und der Bauleitung abzustimmen und
darf erst nach der Freigabe durch die Bauleitung
erfolgen.
Im Zuge des Abbaus sind die Befestigungsmittel
vollständig zu entfernen.

Den statischen Nachweis der Krafteinleitung hat der
Auftragnehmer zu erbringen.

Zu beachten sind alle gültigen DIN Normen, im
Besonderen: Auffangnetze nach DIN EN 1263-1 und 2
"Schutznetze und Schutznetzzubehör" nach
Sicherheitsregeln "Auffangnetze" (ZH1/560), sowie
"Regeln für den Einsatz von Schutznetzen" (BGR 179)

Einbauort Dachöffnung über Dachterrasse
Menge: 40,000 m2

**13.01.0240 Vorhaltung Fangnetz**
Vorhaltung Fangnetz
wie vor beschrieben vorhalten für Vorhaltezeiten welche
nicht durch den AN verursacht sind.
Abrechnung je m2 und Woche.
Menge: 1440,000 m2Wo

#### 13.02 T02 -Gerüste im Innenbereich

**13.02.0010 Innengerüst als Raumgerüst b ca. 1,20 m L variiert**
Innengerüst als Raumgerüst b ca. 1,20 m L variiert

für die Ausbauarbeiten im Treppenhaus, insbesondere für
die Decken und Trockenbauarbeiten und die
Beleuchtungsmontage liefern,  aufstellen, vorhalten und
nach Abschluss der Arbeiten wieder entfernen eines
Arbeits- und Flächengerüstes inkl. zugehörigem
Aufstieg.

Aufstellung erfolgt einerseits auf den Zwischenpodesten
mit einer mittleren Höhe von ca. 1,53 m und 2,05 m.
Grundfläche Zwischenpodeste incl. Treppenlauf ca. 1,20
x 5,50m und andererseits auf dem oberen Podest,
mittlere Höhe ca. 3,60 m, Grundfläche 1,40/5,50m in
Teilbereichen auch auf den Treppenläufen.

Arbeitshöhe: 7,29 m
Standhöhe:  5,29 m
Podest oben  +3,60 m
Zwischenpodest: +1,53/2,05 m

Vom Zwischenpodest zum oberen Podest sind über den den
beiden Treppenläufen Arbeitsebenen zu spannen b/ l =
ca. 1,20 x  3,0 m. Alle Mehraufwendungen für die
Aufstellung im Gebäude und im Treppenhaus sind
einzurechnen.

Es ist von einer Stand- bzw. Vorhaltezeit von 4 Wochen
auszugehen.

Abrechnung nach m² gestellter Gerüstfläche für das
Treppenraumgerüst.
Menge: 10,000 m2

**13.02.0020 Vorhaltung Raumgerüste, Arbeitshöhe ca. 7,29-m;**
Vorhaltung Raumgerüste, Arbeitshöhe ca. 7,29-m;
Gerüststandzeiten für vorbeschriebenes Raumgerüst.
Abrechnung je m² Gerüstfläche und Woche.
Menge: 60,000 m2Wo

**13.02.0030 Fahrbare Innengerüste aus Aluminium, l/b=2,80/1,50-m, Arbeitshöhe c...**
Fahrbare Innengerüste aus Aluminium, l/b=2,80/1,50-m,
Arbeitshöhe ca. 6,29-m;
liefern, aufstellen, montieren und nach Abschluß der
Arbeiten wieder demontieren.
Ausführung nach DIN EN 12810
Grundfläche Belag l/b= 2,85/1,50-m
Standfläche Belagsoberkante ca. 4,20-m
Verkehrslast 2,0-kN/m2 (Gerüstgruppe 3)
Ausführung mit doppelt breiten Arbeitsboden, aus
Aluminium,Innenaufstieg mit Ruhepodesten,
Robuste Lenkrollen mit Arretierung, Stahlspindeln für
den Niveauausgleich.
Basisverbreiterung aus Stahl für bessere
Standsicherheit.
Arbeitsbühne aus Aluminium-Rahmen mit Sperrholzeinlage,
Durchstiegsklappe.
Vorhaltung in gesonderter Position
Fahrbares Gerüst komplett wie beschrieben.
Menge: 1,000 St

**13.02.0040 Vorhaltung fahrbare Innengerüste, Arbeitshöhe ca. 6,20-m;**
Vorhaltung fahrbare Innengerüste, Arbeitshöhe ca. 6,20-
m;
Gerüststandzeiten für vorbeschriebene fahrbare
Innengerüste
Abrechnung je Woche.
Menge: 22,000 Wo

**13.02.0050 Bautreppe aus Gerüstelementen DIN 18064 oder gleichwertig,**
Bautreppe aus Gerüstelementen DIN 18064 oder
gleichwertig,

Laufbreite ca. 1,0 m
Zulässige Belastung 2,0 kN/m²,
Steigung s = max 19 cm,
Auftritt a = ca. 25 cm,
Stufenanzahl ca 18
Länge ca. 4,5 m

einschließlich Standsicherheitsnachweis nach DIN 4420-1
?Arbeits- und Schutzgerüste; Allgemeine Regelungen;
Sicherheitstechnische Anforderungen, Prüfungen? und
dem Nachweis der Arbeits- und Betriebssicherheit in
Übereinstimmung mit Abschnitt 6  mit beidseitigem
Geländerholm, Zwischenholm Verankerung gem. Aufbau- und
Verwendungsanleitung und statischem Nachweis,
Verankerungsmittel nach Wahl des Auftragnehmers,
abgestimmt auf den Ankergrund.
Montieren und Demontieren, so wie An- und Abtransport,
Bautreppe Innentreppe feuerverzinkt für mind. 3,40 m
Höhenunterschied mit Podest.
Menge: 1,000 St

**13.02.0060 Bautreppe vorhalten**
Bautreppe vorhalten

Zusätzliche Standzeiten, sofern diese über die in der
Grundpositionen enthaltenen Nutzungszeiten von 4 Wochen
hinausgehen.

Abgerechnet wird nach Stück Bautreppe und Woche.
Menge: 36,000 StWo

#### 13.03 T03 - Tagelohnarbeiten

*Hinweis*
Die Tagelohnarbeiten sind gedacht für Leistungen, die
nicht ausgeschrieben sind + nicht nach LV-Positionen
abgerechnet werden können. Die aufgeführten Stunden
kommen nicht unbedingt zur Ausführung, es handelt sich
um Bedarfs- + Eventualpositionen!

Bei Stundenlohnarbeiten werden die Löhne einschließlich
aller Zuschläge für Gemeinkosten, Gewinn, Wagnis,
Sozialabgaben, sowie Vorhaltung aller Werkzeuge +
Kleingeräte, bis zu einem Wert von ¬ 400,-  und
Fahrtkosten verrechnet. Reine Aufsicht führende
Personen dürfen nicht mit verrechnet werden, sie sind
in den vorgenannten Zuschlägen enthalten.

Die Arbeiten und die Gründe sind der Bauleitung vor
Beginn anzuzeigen und durch diese genehmigen zu lassen.
Die Rapporte sind täglich zu schreiben, wobei die
Arbeitskräfte namentlich mit Berufs- und
Qualifikationsbezeichnung aufzuführen sind. Es besteht
nur Anspruch auf Bezahlung von Tagelohnarbeiten bei
Vorlage der von der Bauleitung gegengezeichneten
Rapporte.

**13.03.0010 Stunden für Vorarbeiter, Facharbeiter und Gleichgestellte**
bei Tagelohnarbeiten
Menge: 25,000 h

**13.03.0020 Stunden für Werker, Helfer und Gleichgestellte**
bei Tagelohnarbeiten
Menge: 5,000 h

**13.03.0030 Transporter bzw. LKW für Tagelohnarbeiten**
bei Tagelohnarbeiten
Menge: 4,000 h

USt %: 19,00
